# RST_Neubau Hallenbad Regenstauf
Angebotsaufforderung (GAEB 90, DA83)
DV-Nummer: 060
Währung: EUR
Auftraggeber: Landkreis Regensburg, Altmühlstr. 3, 93059 Regensburg,

## Innenputz
Datum: 09.04.26

### Titel 00 Vorbemerkungen

*Hinweis*
1. Baubeschreibung

Objekt:  Neubau Schwimmhalle Realschule
  Regenstauf
  Hauzensteiner Str. 54
  Regenstauf

Auftraggeber:  Landkreis Regensburg
  Altmühlstraße 3
  Regensburg

1.1 Allgemeine Projektbeschreibung

Der Neubau der Schwimmhalle wird an die Sporthalle der
Realschule angebaut.
Nordwestlich des geplanten Neubaus befindet sich das
Bestandsgebäude der Realschule
und unmittelbar nördlich die Baufläche der geplanten
neuen Sporthalle (derzeit in Bau).
Südlich schließen neue Sportplätze an. Östlich wird
das Gebiet durch bebaute
Grundstücke (Einfamilienhäuser) begrenzt.

Die geplante Schwimmhalle besitzt einen
rechtwinkeligen Grundriss mit Abmessungen von
etwa 38m Länge und etwa 31m Breite und ist als
2-geschossiges Gebäude vorgesehen.
Die Höhen im Untergeschoss (OK Rohfussboden) liegen
bei 358,80 m NHN = -3,65m und
358,45mNHN = -4,00m.

Das Gebäude besteht aus zwei Teilen: der Schwimmhalle
und den
Nebenräumen/Umkleideräumen. Im Norden ist es mit der
angrenzenden Turnhalle
verbunden und die beiden Gebäude teilen sich in der
Ansicht die gleiche Höhe.

Die tragenden Außenwände in Untergeschoss werden in
Stahlbeton 30cm ohne äußere
Abdichtung, Ausbildung als WU-Bauteil ausgeführt. Die
Außenwände im EG im
Umkleidebereich werden in Stahlbeton 25cm ausgeführt.
Die Außenwände im EG im
Schwimmhallebereich werden in Holzrahmenbauweise auf
Stahlbetonaufkantungen
(mindestens 30 cm über GOK) ausgeführt. Auf der
Außenseite
derAußenholzrahmenwände werden Mineralwerkstoffplatten
200 mm aufgebracht. Auf der
Außenseite ist eine Holzfassade und PV- Anlagen
vorgesehen.

Die tragenden Innenwände sind Stahlbetonwände mit
unterschiedlichen Wandstärken
gemäß statischem Konzept.  Die Geschossdecken werden
überwiegend aus Stahlbeton
ausgeführt. Die Stärke beträgt  d=25 cm. Die
Beckenplatte sind als punktgestützte
Flachdecke aus Stahlbeton geplant und sind 30cm stark.

Nichttragende Innenwände werden in UG in Mauerwerk und
in EG als Trockenbauwände
errichtet. Installationswände und Vorsatzschalen
werden als Trockenbauwände mit
Zementbauplatte oder GK-Beplankung ausgeführt.

Die Treppe wird als Holztreppe ausgeführt.

Die Dachkonstruktion im Hallenbereich erfolgt aus
BSH-Binder, BSH-Träger und
Dachscheibe aus Brettsperrholzholz. Die
Dachkonstruktion der Nebenräume wird aus
Stahlbeton ausgeführt.

1.2 Angaben zur Baustelle
1.2.1 Lage der Baustelle
Hauzensteiner Str. 54, im östlichen Abschnitt von
Regenstauf, westlich der
Pestalozzistraße.

1.2.2 Besondere Belastungen, Bedingungen
Die Lage der BE- Fläche für die Schwimmhalle ist auf
dem BE-Plan dargestellt. Die Zufahrt
und BE-Fläche wird auch für die Versorgung der
Sporthalle verwendet.
Der Sportplatz wird teilweise während der Baumaßnahmen
als BE-Fläche genutzt. Ein
Fußweg ist direkt an der Turnhalle ausserhalb des
Baufeldes vorhanden, die
Feuerwehrzufahrt ist südlich vorhanden.

Die Zu- bzw. Abfahrt zum Baugelände erfolgt über die
ostliche Pestalozzistraße.

1.2.3 Art und Lage der baulichen Anlagen
Im Norden an die bestehende Turnhalle angebaut,
Funktion: Hallenbad, zweistöckig. Die
Dächer sind leicht geneigt, begrünt oder mit Kies
belegt; Höhe von min. 4,50 m bis max.
7,60 m.

1.2.4 Verkehrsverhältnisse, Verkehrsbeschränkungen
Öffentliche Verkehrsfläche und Nachbargrundstücke sind
mit Bauzaun von der BE-Fläche
getrennt. Auf der gesamten Baustelle gilt
grundsätzlich die STVO.

Verkehrswege
Die Baustelle ist über öffentliche Straßen mit
üblicher Tragfähigkeit (40t) zu erreichen. Zur
Versorgung der Baustelle wird der Sportplatz teilweise
als BE-Fläche genutzt.
Siehe dazu auch Baustelleneinrichtungsplan.

Es ist Sache des AN sich über die Befahrbarkeit der
Erschließungsstraßen bis zum
Baugelände in Abhängigkeit der beabsichtigten
Technologie und Baulogistik zu
erkundigen. Gegebenenfalls ist die Technologie hierauf
abzustimmen.

1.2.5 Für den Verkehr freizuhaltende Flächen
Aufstellflächen für Container werden im südlichen
Bereich  freigehalten.
Siehe Baustelleneinrichtungsplan

1.2.6 Transporteinrichtungen
Siehe Baustelleneinrichtungsplan
Es ist 1 Turmdrehkran für die Dauer der
Betonbauarbeiten für das Gewerk Rohbau
vorgesehen. Für die späteren Bauphasen kann ein
Mobilkran vom AN mit Abstimmung der
Bauleitung vor Ort gestellt werden.

1.2.7 Anschlüsse für Wasser, Energie und Abwasser
Baustrom, Bauwasser werden an zentraler Stelle zur
Verfügung gestellt.

Der Hauptübergabepunkt Baustrom, Bauwasser erfolgt auf
dem südlichen Bereich. Des
Weiteren stehen weitere Baustromverteiler im Bereich
der Baustelle zur Verfügung.

Art, Anschlusswert und Lage von Ver- und
Entsorgungsleitungsanschlüssen während der
Bauausführung:

Wasser:
Siehe Baustelleneinrichtungsplan

Strom:
Siehe Baustelleneinrichtungsplan
Baustrom- und Wasseranschluss  sowie der jeweilige
Verbrauch wird vom AG kostenfrei
zur Verfügung gestellt. Ausnahme bildet der Verbrauch
für die Beheizung von
Bauunterkünften, Bürocontainer und Materialcontainer
der über einen vom AN
beizubringenden Zähler zu erfassen und abzurechnen ist.

1.2.8 Lager und Arbeitsplätze
Siehe Baustelleneinrichtungsplan
Lager und Arbeitsplätze dürfen nur nach vorheriger
Abstimmung und Genehmigung durch
die Bauleitung des AG belegt und benutzt werden. Es
wird eine allgemeine
Baustellenbeleuchtung zur Sicherung der Verkehrswege
gestellt.

Ein bauseitiger Sanitärcontainer steht zur Nutzung
durch alle Unternehmen zur Verfügung.
Weitere Räume stellt der AG nicht zur Verfügung.

Die Benutzung der Lagerflächen ist stets mit der
Bauleitung des AGs abzustimmen.

Die eigene Arbeitsplatzbeleuchtung ist durch den AN
selbst zu liefern und zu erstellen. Vor
Ausführungsbeginn hat der Auftragnehmer mit dem
Auftraggeber festzulegen, wo das zu
verwendende Material auf der Baustelle gelagert werden
kann, um gegenseitige Störungen
der am Bau beteiligten Handwerker während der
Bauausführung zu vermeiden.

1.2.9 Baubewachung
Die Baustelle wird videoüberwacht. Das vor Ort
eingesetzte Material und Werkzeug ist
durch den AN eigenverantwortlich gegen Diebstahl zu
sichern. Ein Anspruch auf
Schadensersatz bei Diebstahl gegenüber dem AG besteht
nicht.

1.2.10 Boden-, Baugrundverhältnisse
Ein Baugrundgutachten liegt vor.

1.2.11 Grundwasser, Gewässer
Im Bereich der geplanten Schimmhalle wurden drei
Kleinbohrungen ( S 3a- S5 ) nach DIN
EN ISO 22475 und zwei Schwere Rammsondierung (DPH 3a +
DPH 4 ) nach DIN EN ISO
22476 mit einer Erkundungstiefe von 8  m bzw. m
Anschlussbereich zur gepl. Sporthalle
auch 10m vorgesehen. Die Erkundungspunkte wurden etwa
in den Gebäudeeckpunkten
sowie annährend in der Gebäudemitte angeordnet.

Der zu erwartende Höchstgrundwasserstand  liegt bei
+359,00 m ü.NN .

Zusammenfassung bestimmende Höhen
Bezugshöhe Bauwerksnull: +362,45 m ü.NN  = 0,00 m
UK Bodenplatte liegt bei 358,10 m NHN und 358,45m NHN.

1.2.12 Besondere umweltrechtliche Vorschriften
Baumschutz: Bodenabgrabungen im oberen Wurzelbereich
von Bäumen sind unzulässig.
Ein Baumschutz um min. 5 Bäume (1,5m von der Krone)
ist geplant. Lagerungen von
Materialien und Stoffen jeglicher Art innerhalb dieses
Schutzzaunes sowie das Befahren
dieser Flächen sind unzulässig.

1.2.13 Entsorgung, Abwasser und Abfallbeseitigung
Die Entsorgung von Abfall nach den Abschnitten 4.1.11
und 4.1.12 ATV DIN 18299 hat
umgehend, spätestens täglich zum Abschluss der
jeweiligen Arbeiten, zu erfolgen.
Alternativ zum Abfahren ist das Entsorgen in
geeignete, auf der Baustelle lagernde
Abfalltransportbehälter des Auftragnehmers zulässig.
Es obliegt in diesem Fall dem
jeweiligen Auftragnehmer selber dafür zu sorgen, dass
keine Unbefugten Abfälle in diese
Behälter füllen.

Alle ausgebauten Bauteile und andere zu entfernenden
Stoffe sind auf der Baustelle
sortenrein nach Abfallarten zu trennen und nach den
gesetzlichen Bestimmungen in einer
zugelassenen Entsorgungs- bzw. Verwertungsanlage zu
entsorgen.

1.2.14 Schutzvorschriften
Im Bereich der Baustelle gelten die derzeit gültigen
UVV u. BG-Vorschriften!

1.2.15 Schutzmaßnahmen
Feuergefährliche Arbeiten sind vor Beginn bei SIGEKO
anzuzeigen.

1.2.16 Vorhandene Anlagen und Hindernisse im
Baustellenbereich

1.2.17 Vermutete Kampfmittel
Im Zuge der Erdarbeiten findet eine baubegleitende
Kampfmitteluntersuchung statt.

1.2.18 Gerüste
Der AG stellt ein Fassadengerüst mit 2 Treppentürme
zur Nutzung durch alle Unternehmer
nach Abschluss Rohbau  zur Verfügung.

1.3 Angaben zur Ausführung
1.3.1 Bauablauf
Der Unternehmer hat während der gesamten Arbeiten
einen ständigen
deutschsprechenden Fachbauleiter bzw.
Sicherheitsverantwortlichen für die Baustelle
bereitzustellen, welcher für die technische und
unfalltechnische, einwandfreie
Durchführung der Arbeiten voll verantwortlich ist.

1.3.2 Besondere Erschwernisse während der Ausführung
Keine

1.3.3 Erschwernisse für Arbeiten in kontaminierten
Bereichen
Keine

1.3.4 Erschwernisse bei Baustelleneinrichtung und
Entsorgungseinrichtungen
Siehe Baustelleneinrichtungsplan und zuvor genannte
Einschränkungen.

1.3.5 Verkehrsregelung/Verkehrssicherung
In den Bereichen Baustellenzu- und abfahrt werden
Toranlagen installiert, die von
beteiligten Firmen zu bedienen sind.
Siehe Baustelleneinrichtungsplan

Eine Baustellenbesichtigung zur Angebotskalkulation
wird empfohlen.

1.3.6 besondere VB lt. Vorgabe Vergabestelle
Abstimmung mit anderen Baubeteiligten
Für die Ausführung der Leistung im gesteckten
Zeitrahmen ist die Zusammenarbeit und
Abstimmung mit den übrigen AN zwingend notwendig. Eine
parallele Ausführung der
Arbeiten mit den Arbeiten anderer Gewerke ist
unvermeidbar. Der AN hat sich in Hinsicht
auf Ausführungstermine und Arbeitsabläufe mit den
übrigen Ausbaufirmen und der
Objektüberwachung abzustimmen.

Baubesprechungen
Der AN hat die Teilnahme eines kompetenten,
entscheidungsbefugten, fließend deutsch
sprechenden Bauleiters an regelmäßigen
Baubesprechungen sicherzustellen. Ist der mit
der Leitung der Baustelle betraute Bauleiter
verhindert, so ist ein mit dem Bau vertrauter,
entscheidungsbefugter, fließend deutsch sprechender
Vertreter zu entsenden. Es ist von
wöchentlichen Baubesprechungen auszugehen,
ausnahmsweise können auch häufigere
Besprechungstermine erforderlich sein.

Austausch der örtlichen Bauleitung des AN
Sollte die örtliche Bauleitung des AN ihren
vertraglichen Pflichten gegenüber dem AG
(Teilnahme an Baubesprechungen, termingerechte
Bearbeitung von Anfragen,
Anweisungen o. Aufträgen) nicht nachkommen, so behält
sich der AG vor, den
betreffenden Bauleiter mit einer dem Bauvorhaben
angemessen Frist austauschen zu
lassen. Bei wiederholter Abmahnung kann der AG auch
eine fristlose Ablösung des Bauleiters verlangen.

Lager- u. Aufenthaltsräume
Materiallagerungen jeglicher Art sind mit dem AG / der
Bauleitung abzustimmen. Das
Vorhalten der Baustelleneinrichtung, die für das
Erbringen der nachfolgend beschriebenen
Leistungen nötig sind, obliegt dem AN und ist eine
Nebenleistung. Lagerflächen sind
ebenso mit dem AG / der Bauleitung abzustimmen.
Seitens des AN besteht kein Anspruch,
größere Materialmengen auf dem Baugelände einzulagern.
Anlieferung / Entsorgung
haben möglichst just in time zu erfolgen - der AG
stellt keine Räume zur Verfügung.

Das Abhalten von Pausen und sonstiger, nicht
unmittelbar der Leistungserstellung
dienender Aufenthalt im Bauwerk ist nur im
Baustellenbereich bzw. in vom AG
ausgewiesenen Flächen / Räumen zulässig. Auch die
Einlagerung von Material in nicht
dafür vorgesehene Räume ist nicht zulässig. Bei
widerrechtlicher Materialeinlagerung des
AN ist der Bauherr berechtigt, eine Räumung und
Entsorgung der Materialien zu Lasten
des AN vornehmen zu lassen.

Ausführungsfristen und Terminplanung
Der Planungs- und Bauablauf des Bauvorhabens wird
durch den AG bzw. seine
Beauftragen koordiniert und gesteuert.

Nach Auftragserteilung hat der Auftragnehmer auf Abruf
des Auftraggebers innerhalb von
10 Arbeitstagen einen Terminplan für seine eigenen
Leistungen aufzustellen und mit dem
AG / Bauleitung abzustimmen.

Der Terminplan muss den zeitlichen Ablauf der
Teilleistungen graphisch aufzeigen und soll
detaillierte Angaben über den geplanten Personal-,
Geräte- und Maschineneinsatz
enthalten.

Der Terminplan muss soweit in Einzelvorgänge
aufgegliedert sein, dass für den
Auftraggeber jederzeit eine umfassende Beurteilung und
Kontrolle des vorgesehenen
Ablaufes möglich ist.

Baustelleneinrichtungen
beim Abbau der Baustelleneinrichtung ist zu beachten:
der Auftraggeber ist über den beabsichtigten Abbau der
 Baustelleneinrichtung oder von
wesentlichen Teilen derselben zu informieren
nicht mehr benötigte Baustelleneinrichtungen sind
unverzüglich zu entfernen
nach Abbau der Baustelleneinrichtung sind das dafür
benötigte Gelände bzw. die
genutzten baulichen Anlagen und Gebäude in den
ursprünglichen Zustand zu
versetzen, soweit technisch möglich und falls nicht
anders vereinbart.

*Hinweis*
2. Leitmassen der Ausschreibung

Gegenstand der vorliegenden Ausschreibung sind folgende
Leistungen mit nachfolgend aufgeführten Leitmassen.

Kalkzementputz  390 m2

*Hinweis*
3. Anlagen

Vom AG zur  Verfügung gestellte Ausführungsunterlagen:

3.1 Objektplanung
gemäß Planliste

3.2 Genehmigungen / Gestattungen:
Baugenehmigung, wird im Auftragsfall zur Verfügung
gestellt

3.3 Sonstige Unterlagen/Gutachten:
keine

*Hinweis*
Es ist ein Sicherheitskoordinator für die Baustelle
bestimmt
worden. Für die Baustelle gilt eine Baustellenordnung,
die vom
AG zur Verfügung gestellt wird. Die geltenden
Unfallverhütungsvorschriften und die staatlichen
Regelungen sind
einzuhalten.

Die vom AN erstellte Gefährdungsbeurteilung ist dem
Sicherheitskoordinator auf Verlangen zur Verfügung zu
stellen.
Auf der Baustelle dürfen nur geprüfte technische
Arbeitsmittel
eingesetzt werden. Beim Abbruch und Umgang mit
Gefahrstoffen, wie Asbest, künstlichen Mineralfasern
(KMF),
PCB und PAC sind die gesetzlichen Regelungen und die
Betriebsanweisungen zu beachten.

Jegliche Arten von Gerüsten müssen den DIN-Normen
entsprechen und dürfen nur entsprechend der
Aufbauanleitung
aufgestellt werden. Jegliche Arten von Gerüsten müssen
mit
einer Prüfbescheinigung einer befähigten Person des
Gerüstherstellers nach Aufbau und Abnahme versehen
werden
und es ist jeweils ein Prüfprotokoll herzustellen und
der
Bauüberwachung des Auftragnehmers vor Gebrauchsaufnahme
zu übergeben.

Vor dem Einsatz auf der Baustelle sind die Mitarbeiter
des AN auf
die Gefahren nachweislich zu unterweisen.

Jeder Arbeitsunfall ist der Bauleitung und dem
Sicherheitskoordinator unverzüglich anzuzeigen.

### Titel 01 Vorbereitende Maßnahmen

**01.1 Eigene Baustellenenrichtung**
Eigene Baustelleneinrichtung des AN
die zur Erfüllung der vertraglichen
Leistung notwendig ist.
Der AG sellt keinen Raume zur
Verfügung.

Grundstandzeit: 4 Wochen
Menge: 1,000 psch

**01.2 Baustelleneinrichtung, Vorhaltung und Unterhalt**
Vorhaltung und Unterhalt der
Baustelleneinrichtung aus
vorstehender Position über
Grundstandzeit.

Abrechnung nach Wochen.
Menge: 6,000 Wo

**01.3 Fahrbares Gerüst, LK 3, bis 6 m**
Fahrbares Standgerüst als Arbeits-
und Schutzgerüst gemäß
DIN EN 12810-1, als Systemgerüst.
Gebrauchsüberlassung bis 4 Wochen
(Grundeinsatzzeit).

Aufbaubereich nach Angabe der
Bauleitung.
Höhe oberste Arbeitslage :
bis 6 m
Grundfläche Arbeitslage :
5,0 m²
Lastklasse :  3 (bis
2 kN/m²)
Menge: 1,000 Stk

**01.4 Fahrbares Gerüst, Gebrauchsüberl., 6 m**
Gebrauchsüberlassung des fahrbaren
Standgerüsts, über die
Grundeinsatzzeit hinaus.

Höhe oberste Lage:  bis 6 m
Grundfläche : 5,0 m²
Lastklasse : 3 (bis 2 kN/m²)
Menge: 10,000 StkW

**01.5 Betonfläche entgraten**
Betonfläche entgraten, als
Untergrundvorbereitung für den Putz.
Bauteil: Wand
Menge: 200,000 m²

**01.6 Bauteile schützen, Folie, Platte**
Bauteile, Fenster und
Einrichtungsgegenstände zum Schutz
mit Folie (PE >= 0,2 mm) abkleben
und staubdicht abdecken. Beseitigung
der Abdeckmaterialien nach
Beendigung der Arbeiten.
Menge: 80,000 m²

**01.7 Zulage zu vor Pos., Kleinflächen**
Zulage zur vorherigen Position für
Flächen <1,0m2
Menge: 10,000 m²

**01.8 Abdeckung Boden**
Boden zum Schutz mit Folie (PE >=
0,2 mm) und Hartfaserplatten
staubdicht abdecken. Beseitigung der
Abdeckmaterialien nach Beendigung
der Arbeiten.
Menge: 200,000 m²

**01.9 Untergrund reinigen, grober Schmutz**
Reinigen des Untergrundes (Beton, MW) von grober
Verschmutzung, wie Gips-, Mörtel-, Farbreste oder Öl.
Menge: 390,000 m²

**01.10 Hochdruck-Nassreinigung Untergrund**
Nassreinigung mit
Hochdruck-Wasserstrahl zur
Entfernung von losen
Verunreinigungen am Putzuntergrund.

Das Wasser und lose Bestandteile
sind aufzufangen und fachgerecht zu
entsorgen.

Bauteil : Innenwand/Sockel - Beton
Menge: 300,000 m²

### Titel 02 Putz

*Hinweis*
Ausführung des Kalkzementputzes in den verschiedenen
Bereichen wie folgt:

EG
Im Bereich EG wird immer eine Abhangdecke ausgeführt,
der
Putzbelag der Wände muss nicht bis zur Decke geführt
werden.
Die Abhangdecken werden bei ca 2750 m ü OK FFB
angebracht, der Putz wird bis min. 0,10 m ü. OK
Abhangdecke
ausgeführt und abgerechnet.

Untergeschoss
Im UG werden alle MW Wände raumhoch verputzt.

Rohböden sind mit Folie bei Bedarf und Rücksprache mit
dem
AG vor Verschmutzung zu schützen.

Die Decken, die nicht geputzt werden, müssen während
der
Arbeiten geschützt werden.

Ausführung

Innenputz als Grundlage für Fliesenarbeiten gem. DIN
18534
"Abdichtung von Innenräumen".

In allen Bereichen Kalkzementputz P II CS II mit
Zulassung für
Wassereinwirkungsklassen W0-1 bis W3-1.

Putze nach DIN EN 998-1 bzw. DIN EN 13279 sind als
Untergrund für Fliesen und Platten geeignet, wenn
folgende
Kriterien erfüllt sind:
? Deklarierte Druckfestigkeit = 2,0 N/mm²
Trockenrohdichte = 1.000 kg/m³ (nur bei Kalk-,
Kalk-Zement-
und Zementputzen)

Unterputze für die Fliesen- und Plattenverlegung
dürfen nicht
gefilzt oder geglättet werden. Sie sind grob mit der
Richtlatte
oder Kartätsche scharf abzuziehen. Die dadurch
entstehende
raue Oberfläche verbessert die Haftfähigkeit des
Fliesenklebers
und der ggf. notwendigen Abdichtungsmaterialien im
Spritzwasserbereich vor der Fliesen- und
Plattenverlegung.
Flächengewicht Belag <25kg/m².

**02.1 Grundierung / Haftbrücke, organisch, Betonfläche innen**
Organische Haftbrücke auf glatte,
schalöl- und staubfrei gereinigte
Betonflächen und MW-Wände im
Innenbereich aufbringen, mind.
12 Stunden trocknen lassen. Für
Kalkzementputz.
Menge: 390,000 m²

**02.2 Ausgleichsputz, Unebenheiten**
Ausgleichsputz bei Unebenheiten des
Putzgrundes ausserhalb der
Maßtoleranz.

Die Ausführung des Ausgleichsputzes
darf nur nach vorheriger Absprache
mit der Bauleitung erfolgen.
Putzgrund : Beton, KS,
Ziegel
Mörtelart : PII CSII
Oberfläche : abgezogen
Ausführungsort :
Bestandswände
Menge: 80,000 m²

**02.3 Elektrodosen schließen, innen**
Elektro-Schalterdosen im
Innenbereich mit Putzdeckel mit
Putzfahnen aus Kunststoff
verschließen.
Menge: 5,000 St

**02.4 Putzarmierung, Glasfasergewebe, Innenputz**
Putzarmierung mit Glasfasergewebe als Putzträger
vollflächig,
zum Überspannen rissegefährdeter Putzgrundflächen wie
an
Plattenstößen von Leichtbauplatten, über
Installationsschlitzen,
als Flächenüberspannung sowie für Verwahrungen aller
Art im
Innenbereich.

Ausführung nur nach Anordnung AG.

Stoßüberlappung : 100 mm
Menge: 20,000 m²

**02.5 Kalkzementputz, 2-lagig, IW, Q3 gefilzt**
Kalkzementputz, zweilagig, im
Innenbereich.
Putzgrund : Beton, KS,
Ziegel, Ausgleichputz
Mörtelart :
GP (Normalputzmörtel)
Unterputz :
Festigkeitsklasse CS II (P II)
Oberputz :
Festigkeitsklasse CS II (P II)
Oberfläche : gefilzt und
geglättet für Farbanstrich
Oberflächenqualität :  Q3
Putzdicke : 10-15 mm

Bauteil : Wände UG
und EG
Menge: 260,000 m²

**02.6 Kalkzementputz, 2-lagig, IW, Q3 abgezogen**
Kalkzementputz, zweilagig, im
Innenbereich.
Putzgrund : Beton, KS,
Ausgleichputz
Mörtelart :
GP (Normalputzmörtel)
Unterputz :
Festigkeitsklasse CS II (P II)
Oberputz :
Festigkeitsklasse CS II (P II)
Oberfläche : abgezogen
im Bereich Fliesenbelag
Oberflächenqualität :  Q3
Putzdicke : 10-15 mm
Bauteil : Wände EG,
Nassräume,
Menge: 91,000 m²

**02.7 Kalkzementputz als Sockelputz, Q3 abgezogen, H=60 cm Umkleideschränke**
*** Bezugsbeschreibung
Kalkzementputz 2-lagig, wie zuvor beschrieben aber als
Sockelputz im Bereich Mauerwerks-, bzw. Betonsockel
Umkleideschränke.
Sockelhöhe : min. 60 cm von OK Rohbau, EG
Menge: 11,000 m

**02.8 Kalkzementputz als Sockelputz, Q3 abgezogen, H=45 cm Aufkantung Fassade**
*** wie Position 02.7
im Bereich Beckenumgang Aufkantung Fassade
Sockelhöhe : min. 45 cm von OK Rohbau
Menge: 60,000 m

**02.9 Kalkzementputz, 2-lagig, Leibung, innen**
Kalkzementputz, zweilagig, im
Innenbereich.
Putzgrund : Ziegel,
Beton
Mörtelart :
GP (Normalputzmörtel)
Unterputz :
Festigkeitsklasse CS II (P II)
Oberputz :
Festigkeitsklasse CS I/II (P I)
Oberfläche : gefilzt und
geglättet für Farbanstrich
Oberflächenqualität : Q3
Putzdicke : 10-15 mm
Bauteil : Leibungen
Blockzargen, Durchgänge
Leibungstiefe :  bis 300 mm
Menge: 80,000 m

**02.10 Mehrstärke, Putz, innen**
Mehrpreis je 5 mm Mehrstärke für
Innenputz.
Putzart : Kalk-Zementputz

Ausführung nur nach Anordnung AG
Menge: 100,000 m²

**02.11 Stahlzarge einputzen, nachträgl., innen**
Stahlumfassungszargen nachträglich
mit Kalkzementputz einputzen,
Eckzargen im Bereich der Leibungen.
inkl Auslaufen Putz auf 0 zur
Leibungsecke.
Menge: 40,000 m

**02.12 Zulage Höhe über 3,5m**
Zulage für das Putzen von Wänden
über 3,5 m für Gerüste, Mehraufwand.
Vergütet werden nur die Bereiche
über 3,50m.
Menge: 10,000 m²

*Hinweis*
Sämtliche durch d. AN verwendete Putzträger,
Putzprofile, etc.,
sowie deren Befestigung (Putz- u. Mörtelbatzen,
Verankerungen, Verdübelungen), müssen den Anforderungen
für Feucht- u. Nassräume, sowie sämtliche Innenräume im
Bereich Hallen- u. Solebäder erfüllen. Diese müssen
korrosionsresistent sein, sofern textile Gewebe
verwendet od.
zu den Profilen zugehörig sind, müssen diese
alkalibeständig
sein.

Die Verwendung v. Putzträgern, Putzprofilen in
Edelstahl oder
Kunststoff bzw. Materialkombinationen aus Edelstahl u.
Kunststoff, ist stets den Gegebenheiten /
Anforderungen vor Ort
anzupassen und vor Ausführung mit der v. AG
beauftragten
Bauleitung abzustimmen!

Der zu verwendende Ansetzmörtel für die Putzprofile
muss auf
den Unterputz angestimmt sein.Dies bedeutet, dass in
allen
Bädern der Wassereinwirkungsklasse W0-I bis W3-I.

**02.13 Putzeckleiste, Edelstahl, Feuchträume**
Putzeckleiste aus rostfreiem Stahl V4A (wie Werkstoff
Nr. 1.4401) zum Einbau in Feuchträumen, Schwimmbad
geeignet
Putzdicke :15-20 mm,
Menge: 88,000 m

**02.14 Schnellputzleiste, Edelstahl, Nasszonen**
Schnellputzleisten aus Edelstahl zur
Herstellung planebener Putzflächen
im Innenbereich im Bereich
Fliesenbelag.
Putzdicke : 15-20 mm
Menge: 80,000 m

**02.15 Schlitz verputzen, bis 30 cm²**
Schlitz für Installationen mit
Kalkzementmörtel verputzen,
Oberfläche an vorhandenen Putz
angleichen.

Schlitzgröße : bis 30 cm²
Menge: 20,000 m

**02.16 Schlitz verputzen, bis 150 cm²**
Schlitz für Installationen mit
Kalkzementmörtel verputzen,
Oberfläche an vorhandenen Putz
angleichen.

inkl. Gewebearmierung einbetten.
Schlitzgröße : bis 150 cm²
Menge: 20,000 m

**02.17 Wanddurchbruch verputzen, bis 1000 cm²**
Wanddurchbruch nachträglich verputzen, inkl.
Angleichen an
den vorhandenen Putz. Belegung mit
Installationslietungen
50%.

Ansichtsfläche : bis 1000 cm²
Menge: 10,000 St

**02.18 Beiputzarbeiten**
Nachträgliche Beiputzarbeiten von Anschlüssen an
Fensterbänken, Übergängen.
Putz an Bestandsputz angleichen und glatt spachteln.

Ausführung als Handputz, einschl. Vertragen und
Zubereitung
des Putzmaterials.

Ausführung als Kleinflächen
Menge: 15,000 m²

### Titel 03 Stundenlohnarbeiten

*Hinweis*
Für unvorhergesehene Arbeiten
dürfen die Leistungen, welche über
den Rahmen des
Leistungsverzeichnisses
hinausgehen, nur auf besondere
Anweisung durch die Bauleitung
durchgeführt werden.

Für diese Regiearbeiten ist ein täglich
durch die Bauleitung zu bestätigender
Arbeitsbericht vorzulegen. In diesen
Arbeitsberichten ist die aufgewendete
Zeit, sowie das aufgewendete Material
aufzuführen. Regiearbeiten, welche
nicht genehmigt sind, werden in
keinem Fall anerkannt.

Das hierzu aufgewendete Material
wird in der Endabrechnung erfasst
und getrennt verrechnet. Materialien,
welche im Leistungsverzeichnis nicht
enthalten sind, müssen als
Nachtragsangebot sofort gemeldet
und von der Bauleitung genehmigt
werden.

V e r r e c h n u n g s s ä t z e  f ü r  L
ö h n e

Die Verrechnungssätze für die
nachstehenden Lohn- und
Berufsgruppen sind unaufgegliedert
anzubieten.
In ihnen sind enthalten:
- Lohn- und Gehaltskosten,
- Lohn- und Gehaltsnebenkosten,
- Sozialkosten enschließlich
Sozialkassenbeiträge,
- Gemeinkostenanteile,
- Gewinn.

Beschäftigt der Bieter bei einer der
nachstehenden Lohn-/Berufsgruppen
keine Arbeitskräfte, hat er dies
anzugeben und stattdessen den
Einsatz möglichst gleichwertiger
Arbeitskräfte anzubieten.

**03.1 Stundenlohn Vorarbeiter**
Für evtl. vorkommende Arbeiten, die
nicht im Leistungsverzeichnis erfasst
sind und nach erfolgter Anordnung
des AG gegen Nachweis zur
Ausführung kommen, werden
verrechnet für:
- Vorarbeiter
Menge: 10,000 h

**03.2 Stundenlohn Facharbeiter**
Für evtl. vorkommende Arbeiten, die
nicht im Leistungsverzeichnis erfasst
sind und nach erfolgter Anordnung
des AG gegen Nachweis zur
Ausführung kommen, werden
verrechnet für:
- Facharbeiter
Menge: 10,000 h

**03.3 Stundenlohn Helfer**
Für evtl. vorkommende Arbeiten, die
nicht im Leistungsverzeichnis erfasst
sind und nach erfolgter Anordnung
des AG gegen Nachweis zur
Ausführung kommen, werden
verrechnet für:
- Helfer
Menge: 10,000 h

USt %: 19,00
